# Sanierung und Erweiterung Grundschule und Hort Dissenchen Dissenchener Schulstraße 1 03052 Cottbu
Angebotsaufforderung (GAEB DA XML 3.2, DA83)
Projekt: 2024-02
Projektbezeichnung: Sanierung und Erweiterung  Grundschule und Hort Dissenchen  Dissenchener Schulstraße 1  03052 Cottbu
Währung: EUR
Vergabeart: Öffentliche Ausschreibung
Auftraggeber: Stadtverwaltung Cottbus, Fachbereich Hochbau, Karl-Marx-Str. 67, 03044 Cottbus
Erstellt mit: AVAPLAN, AVAPLAN win64bit 25.1.7.4120, 29.01.2026

## Vorbemerkungen
Vorbemerkungen zum Bauvorhaben

Sanierung und Erweiterung Grundschule und Hort Dissenchen
Neubau Haus B

Anschrift:  Dissenchener Schulstraße 1, 03052 Cottbus

Baubeschreibung:
Im Rahmen der Baumaßnahme erhält die Grundschule Dissenchen einen Neubau als Erweiterungsbau. Die bestehenden Gebäude werden saniert und barrierefrei gemacht. Die Außenanlagen werden komplett neu gestaltet.

Auf dem Schulgrundstück befinden sich folgende Gebäude:

Haus A: Altbau verklinkert, 2-geschossiger Mauerwerksbau, bestehend aus Erd- und Obergeschoß mit Spitzboden und Teilunterkellerung sowie Sparrendach.

Haus B: Neubau mit Klassenzimmern und Mehrzweckräumen, Flachdach

Haus C: Schulgebäude, 3-geschossiger Mauerwerksbau, bestehend aus Erd-, Ober- und Dachgeschoß mit Unterkellerung, barriererfreie Erweiterung, Sparrendach

Nebengebäude: Garagenkomplex mit Schuppen, Mauerwerksbau, 1-geschossig, Pultdach, Abbruch der Garagen, Instandsetzung des Schuppens

Zufahrt: Die Zufahrt erfolgt direkt über Dissenchener Schulstraße 1, 03052 Cottbus

Rauchverbot:
Im gesamten Gebäude sowie auf dem Schulhof (außerhalb der BE-Fläche) gilt absolutes Rauchverbot.

Schulbetrieb:
Die gesamte Baumaßnahme findet bei laufendem Schul- und Hortbetrieb statt. Einschränkungen und Schutzmaßnahmen sind zu berücksichtigen.

Baustelleneinrichtung:
Das Errichten, Vorhalten und Räumen der Baustelleneinrichtung ist in den EP´s abgegolten, wenn nicht Einzelpositionen gesondert im LV ausgewiesen sind. Das Errichten und Vorhalten der Baustelleneinrichtung ist nur entsprechend der genehmigten Planunterlagen (BE-Plan) möglich. Lagerflächen über den ausgewiesenen Anteil im BE-Plan hinaus sind nicht möglich, die Lagerung von Werkzeug und Material im Gebäude ist nur nach Abstimmung mit der Bauleitung zulässig.

Lagerflächen:
Lagerflächen befinden sich nur im Bereich des Grundstücks nach Abstimmung, Materialablagerungen außerhalb dieser Flächen und außerhalb des Grundstücks sind nicht möglich.

Anschlüsse:
Baustrom:  230V, bis 32A, Anschlussleistung Kran bis 44kVA
Bauwasser:  ½ Zoll  ist vorhanden
Abrechnung:  entspr. der Besonderen Vertragsbedingungen - siehe Beiblatt

WC-Anlagen:
Werden im Rahmen der zentralen Baustelleneinrichtung gestellt.

Brandschutz:
Für die Durchführung von Heißarbeiten, Trenn- und Schweißarbeiten ist ein Schweißerlaubnisschein beim zuständigen Hochbauamt zu beantragen.

Ausführungsfristen:
Die in den Vertragsbedingungen benannten Ausführungstermine sind zwingend einzuhalten.

2-Schichtbetrieb:
Für die termingerechte Durchführung der Arbeiten ist nach Notwendigkeit  und Aufforderung durch den AG ein 2-schichtiger Betrieb vorzusehen.

Besondere Verkehrssicherung:
Die vorhandenen baulichen Anlagen sind für den Zeitraum der Bauarbeiten vor Beschädigungen und Verunreinigungen zu schützen. Staubentwicklung und Verschmutzungen müssen weitgehend vermieden werden.

Weitere Unternehmer auf der Baustelle:
Bei der Ausführung der ausgeschriebenen Leistungen sind gleichzeitige Bauausführungen anderer Gewerke geplant.

Beräumung Baustelle:
Die Arbeitsplätze sind täglich nach Beendigung der Arbeiten aufzuräumen und anfallende Stoffe (Verpackungsmaterial, Schutt usw.) eigenverantwortlich zu beseitigen. Arbeitsflächen sind täglich besenrein zu verlassen und bei Gefahr abzusperren. Öffentliche Verkehrsflächen sind je nach Verschmutzungsgrad eigenverantwortlich zu reinigen. Aufwendungen dafür sind in den EP einzukalkulieren.

Bautagesberichte des AN:
Der AN verpflichtet sich zum Führen von Bautagesberichten.

Sonstiges:
Erschwerte Transportbedingungen für die Lieferung von Materialien sind in allen Einzelheiten vor Beginn der Arbeiten mit dem AG zu besprechen und angemessen in der Preisgestaltung zu berücksichtigen.

## Technische Erläuterungen
Technische Erläuterungen

Die Stadt Cottbus plant die Sanierung und Erweiterung der Grundschule in Dissenchen, Dissenchener Schulstraße 1, 03052 Cottbus und in diesem Zusammenhang die Erneuerung der Wärmeerzeugung. Um die Forderungen des GEG zu erfüllen, ist ein Hybridsystem aus Gasbrennwertkessel und Sole-Wasser-Wärmepumpe geplant. Die Wärmepumpe wird im Gebäude aufgestellt. Das Sondenfeld wird im Bereich des Innenhofes angeordnet.

Die Entnahme der Erdwärme soll mittels Erdsonden erfolgen. Vorgesehen sind Doppel-U-Rohrsonden 32x3,0 mm.

Die EED-Simulation auf der Basis der mittels Thermal-Response-Test ermittelten geophysikalischen Untergrundparameter hat ergeben, dass bei 12 Sonden a 99 m mit einem Abstand von 8 m untereinander dem Erdreich jährlich max 79.000 kWh entzogen werden dürfen. Darauf aufbauend wird bei der Auslegung der Wärmeerzeugung von folgenden Randbedingungen ausgegangen:

Betrieb der Wärmepumpe: bivalent-parallel
Gebäudeheizlast: 115 kW
Vollbenutzungsstunden: 1189 h/a
Jahresheizarbeit: 136.735 kWh/a
Erforderliche Heizleistung der Wärmepumpe gemäß GEG (mind. 30% der Heizlast): 34,5 kW
Heizleistung der Wärmepumpe (B0/W55): 39,4 kW
SCOP (B0/W55): 3,6
Kälteleistung der Wärmepumpe: 28,46 kW
Anteil der Wärmepumpe an Jahresheizarbeit: 80%
Jahresheizarbeit der Wärmepumpe: 109.388 kWh/a
Entzugsarbeit: 79.002 kWh/a
Entzugsarbeit: 67 kWh/m*a
Entzugsleistung: 24,1 W/m

## Sondenfeld
Datum: 11.04.2025
EP-Anteile: Material; Lohn

### Abschnitt 1 Erdsonden

#### Titel 1.1 Erdsondenanlage

*Hinweis*
Erdwärmesonden

Vorbemerkungen

Nach VDI 4640 „Thermische Nutzung des Untergrundes“ Teil 2 sind nur komplett werkseitig vorgefertigte und geprüfte Erdwärmesonden einzubauen. Die Fertigung und Güteüberwachung der Erdwärmesonden muss entsprechend der SKZ-Richtlinie HR 3.26 erfolgen. Ein Werksprüfzeugnis der Sonde ist vom Hersteller zur Verfügung zu stellen.

Einbau

Der Einbau der Erdwärmesonden muss fachgerecht entsprechend dem Stand der Technik, der gültigen Normen und technischen Regeln erfolgen. Die Vorgaben der VDI 4640 sind zu beachten. Die jeweiligen Leitfäden der Länder zur Erdwärmenutzung und die Auflagen der Genehmigungsbehörden sind zu berücksichtigen.

Die Erdwärmesonden sind unmittelbar nach Abschluss jeder Einzelbohrung einzubringen. Der Einbau der Sonden in das Bohrloch muss materialschonend von einer Abrollvorrichtung (Haspel) erfolgen. Die Einbauhinweise des Herstellers sind zu beachten.

Der Ringraum ist vom Sondenfuß her vollständig mit einer geeigneten Suspension (gemäß VDI 4640) bis zur Oberfläche fachgerecht zu hinterfüllen. Das Anmischen der Suspension hat gemäß den Herstellerangaben zu erfolgen. Vor dem Verpressen des Bohrloches ist die Erdwärmesonde vollständig mit Wasser zu füllen und druckdicht zu verschließen. Die maximal zulässigen Beuldrücke für das Sondenrohr dürfen beim Verpressen nicht überschritten werden.

Bis zur späteren Rohrleitungsanbindung sind alle Sondenleitungen zu verschließen.

Druckprüfung

Druckprüfungen für die Erdwärmesonden und die Gesamtanlage sind entsprechend VDI 4640 und DVGW-Arbeitsblatt W 400-2 bzw. DIN EN 805 durchzuführen. Erforderlich ist eine Sondenprüfung vor dem Abteufen und eine weitere vor dem Verfüllen des Bohrloches. Die Funktionsendprüfung der wassergefüllten Sonde ist unmittelbar nach dem Verfüllen des Ringraumes durchzuführen.

Die Daten sind in einem Druckprüfungs- und Abnahmeprotokoll festzuhalten.

Anbindeleitungen

Die Verlegung der Anbindeleitungen der Erdwärmesonden muss nach den einschlägigen Normen und Richtlinien, insbesondere nach DVGW-Arbeitsblatt W 400-2, erfolgen. Schweißungen an den Anbindeleitungen und bei der Schachtanbindung sind nach Vorgaben der einschlägigen Schweißrichtlinien wie DVS-Richtlinie 2207 durch qualifizierte Schweißer auszuführen. Die Verlegeanleitungen des Herstellers sind zu beachten.

Verteiler

Die Anbindung der Erdwärmesonden an die Wärmepumpe muss über Soleverteiler erfolgen. Geeignete Absperreinrichtungen im Vor- und Rücklauf zu jedem Kreis oder jeder Sonde sind vorzusehen. Zum hydraulischen Abgleich der Sonden sind an den Verteilern geeignete Regeleinrichtungen einzubauen. Füll- und Entlüftungsarmaturen sind vorzusehen.

Verteilerschächte

Soleverteilerschächte sind flüssigkeitsdicht aus PE-Material auszuführen. Geeignete Absperreinrichtungen im Vor- und Rücklauf zu jedem Kreis oder jeder Sonde sind vorzusehen. Zum hydraulischen Abgleich der Sonden sind an den Verteilern geeignete Regeleinrichtungen einzubauen. Füll- und Entlüftungsarmaturen sind vorzusehen.

Beim Schachteinbau und der Verfüllung müssen die statischen Anforderungen berücksichtigt werden. Besondere Anforderungen wie Befahrbarkeit oder der Einbau in anstehendem Wasser müssen bei der konstruktiven Schachtauslegung berücksichtigt werden und sind gesondert anzufragen. Je nach Lastfall sind zusätzliche bauseitige Maßnahmen zur Lastabtragung oder zur Auftriebssicherung erforderlich.

Der Schacht ist mit nichtbindigem, den einschlägigen Normen entsprechendem Verfüllmaterial lagenweise zu hinterfüllen und lagenweise zu verdichten. Das Verfüllmaterial muss gut verdichtbar, durchlässig, scherfest, frostsicher sowie frei von spitzen Gegenständen sein. Die Angaben zur Bettung nach den Arbeitsblättern DVGW W 400-2 und ATV-A 127 sowie die DIN EN 805 sind zu beachten. Überbauung und/oder Einflüsse durch Fundamentlasten von Gebäuden o. ä. sind auszuschließen. Die entsprechenden Sicherheitsabstände von Gebäuden oder sonstigen Bauwerken sind einzuhalten.

Im Weiteren zu beachtende Normen:

DIN 1054  Baugrund  Sicherheitsnachweise im Erd- und Grundbau
DIN 4123  Ausschachtungen, Gründungen und Unterfangungen im Bereich bestehender Gebäude
DIN 4124  Baugruben und Gräben  Böschungen, Verbau, Arbeitsraumbreiten
DIN 4084  Baugrund-, Gelände- und Böschungsbruchberechnungen
ATV-A 127  Richtlinie für die statische Berechnung von Abwasserkanälen und -leitungen
ATV-A 139  Richtlinien für die Herstellung von Entwässerungskanälen und -leitungen

**1.1.10 Einholen der wasserrechtlichen Genehmigung**
Einholen der wasserrechtlichen Genehmigung
Formelle Anzeige der Bohrungen bei der zuständigen Unteren Wasserbehörde inkl. Einholung der Stellungnahme vom Geologischen Dienst.
Menge: 1,000 St
DIN 276/2008: 544

**1.1.20 Baustelleneinrichtung**
Baustelleneinrichtung
An- und Abtransport der Bohranlage, mit allen Hilfseinrichtungen. Einrichten, Vorhalten über die vereinbarte Leistungszeit sowie Räumen der Baustelle und Wiederherstellen des ursprünglichen Zustandes.
Menge: 1,000 St
DIN 276/2008: 544

**1.1.30 Baustellensicherung**
Baustellensicherung für die Durchführung der Arbeiten, Gestellung, Sicherung durch Bauzaun o.glw., Vorhalten für die Zeit der Arbeiten, Abbau und Abtransport nach Abschluss der Arbeiten.
Menge: 1,000 St
DIN 276/2008: 544

**1.1.40 Eigenversorgung Bauwasser**
Eigenversorgung Bauwasser
Leihgebühr Standrohr und Organisationspauschale Bauwasser für den erforderlichen Bohrzeitraum
Menge: 1,000 St
DIN 276/2008: 544

**1.1.50 Einmessen der Sondenlagen vor Ort**
*** Pauschalposition
Einmessen der Sondenlage vor Ort
Durch den AN ist vor Beginn der ersten Sondenbohrung die Position jeder Erdsonde vor Ort einzumessen. Dazu ist ein Vororttermin mit dem AN, dem Architekten, dem Haustechnikplaner und ggf. dem AG zu vereinbaren,  um einen Bezugspunkt für die Einmessung der genauen Lage der Sonden festzulegen. Anschließend ist eine Dokumentation zu erstellen, in welcher der Bezugspunkt für die Einmessung und die Lage jeder Sonde auf dem Grundstück vermerkt ist.
Menge: 1,000 psch
DIN 276/2008: 544

**1.1.60 Umsetzungen der Bohranlage**
Umsetzungen der Bohranlage zu den jeweiligen Bohrpunkten
Menge: 10,000 St
DIN 276/2008: 544

**1.1.70 Erstellung der Erdwärmebohrungen**
Erstellung der Erdwärmebohrungen im geeigneten Bohrverfahren bis zu einer Tiefe von 99 m. Erstellung der Erdsondenbohrungen (mit Spülcontainer ohne Spülgrube) nach VDI 4640, abteufen der Bohrungen in allen hindernisfreien Bodenschichten in den Bodenklassen 1 -5. Gegebenenfalls Einbringung von Schutzverrohrungen in geologischen Überlagerungsbereichen incl. Rückbau der Verrohrungen. Einschließlich aller erforderlichen Rückstellproben als Becherproben in 1-Liter Behältern, entnehmen und beschriften sowie für 3 Monate lagern incl. Lieferung der Becher.
Menge: 1089,000 m
DIN 276/2008: 544

**1.1.80 Doppel-U-Erdwärmesonde 32x3,0 mm - 99 m**
Erdwärmesonden
Werkseitig komplett vorgefertigte Duplex-Erdwärmesonden mit Rohr aus PE 100-RC (Rohr mit Schutzeigenschaften), schwarz, SDR 11. Nachweis der Eignung für die sandbettfreie Verlegung nach PAS 1075 (geforderte Mindeststandzeit FNCT von > 8.760 h für jede Rohstoffcharge, Prüfbedingungen: 80°C, 4 N/mm2, 2 % Arkopal N-100).
Speziell für den Anwendungsfall Erdwärme entwickelter, formgespritzter, teilbarer Sondenfuß. Verbindungsschraube lösbar zur Aufnahme der Einzugshilfe. Strömungsumlenkung im Sondenfuß ohne Querschnittsverengung. Automatische und protokollierte Schweißung der Sonde, Güteüberwachung nach der Richtlinie HR3.26 des SKZ Würzburg. Längenkennzeichnung der Sondenrohre in 1 m Schritten mit Nullpunkt am Sondenfuß, beschriftet als Erdwärmesondenrohr. Werksgeprüft mit Abnahmeprüfzeugnis 3.1 nach EN 10204.
Der Hersteller hat ein Qualitätsmanagementsystem nach DIN EN ISO 9001 nachzuweisen.
Lieferform: Ringbunde auf Palette
Sondenrohrdimension: d 32 x 3,0 mm
Sondenlänge: 99 m

Hersteller / Typ: '..................................................' vom Bieter einzutragen
Menge: 11,000 St
DIN 276/2008: 544

**1.1.90 Stellung eines Spülcontainers oder einer Spülwanne**
Stellung eines Spülcontainers oder einer Spülwanne zur Vermeidung von Flurschäden. Diese Leistung erfordert die Entsorgung des Bohrgutes. Die Entsorgung ist in dieser Position nicht enthalten.
Menge: 11,000 St
DIN 276/2008: 544

**1.1.100 Bohrlochabdichtung**
Bohrlochabdichtung
Verfüllen der Bohrungen nach VDI-Richtlinie 4640 Blatt 2 mit einer Tonsperre, mit Verpresspumpe im Kontraktorverfahren (von unten nach oben) über Injektionsrohr. Incl. der Lieferung des Injektionsrohres und der Verpresssuspension (Dämmer) entsprechend den Vorgaben der entsprechenden Unteren Wasserbehörde einschließlich Erstellung eines Verfüllprotokolls
Frostsicherheit bis -10°C und Wärmeleitfähigkeit von 2W/mK
Menge: 1089,000 m
DIN 276/2008: 544

**1.1.110 Entsorgung des anfallendem Bohrguts**
Entsorgung des anfallendem Bohrguts mit Entsorgungsnachweis.
Menge: 22,000 m³
DIN 276/2008: 544

**1.1.120 Rohrzusammenführung mit E-Muffen**
Rohrzusammenführung zum Zusammenführen der beiden Vor- bzw. Rückläufe einer Sonde zu je einem Abgang, mit Heizwendelmuffen zur zeitsparenden Schweißung gemäß DVS 2207. Formgespritzt aus PE 100-RC, schwarz, Maße- und Güteanforderungen nach DIN 8074/8075, Herstellung und Prüfung entsprechend der Richtlinie HR 3.26 des SKZ Würzburg,
Rohrdimension: d 32-32-40
mit 2 Heizwendelmuffen 32 mm
Menge: 24,000 St
DIN 276/2008: 544

**1.1.130 Anbindeleitungen für Erdwärmesonden 40 x 3,7 mm**
Anbindeleitung aus PE-100-RC-Rohr (Rohr mit Schutzeigenschaften) für sandbettfreie Verlegung, schwarz, SDR 11, beschriftet als Erdwärmesondenrohr. Nachweis der Eignung für die sandbettfreie Verlegung über FNCT nach DVS 2203-4 Beiblatt 2 (geforderte Mindeststandzeit von > 8.760 h für jede Rohstoffcharge, Prüfbedingungen: 80°C, 4 N/mm2, 2 % Arkopal N-100). Maße- und Güteanforderungen nach DIN 8074/8075. Der Rohrhersteller hat ein Qualitätsmanagementsystem nach DIN EN ISO 9001 nachzuweisen.
Lieferung als Ringbundware
Rohrdimension: d 40 x 3,7 mm
Menge: 700,000 m
DIN 276/2008: 544

**1.1.140 Verteilerschacht 12-fach, D 40 mit Durchflussmesser**
Kompakter Verteilerschacht zum Anschluss von Erdwärmesonden, Erdkollektoren und Energiekörben. Weißer, inspektionsfreundlicher PEHD-Schachtkörper in Rechteckform mit flach untergeschweißter Bodenplatte. Teleskopierbarer Schiebedom für Höhenanpassung + 150 mm, incl. Schachtabdeckung mit rutschhemmender Oberfläche. Werksseitig vorgefertigter und druckgeprüfter Verteiler mit horizontal angeordnetem Sammelrohr; inklusive 2 St. 1“ Füll- und Entlüftungsarmaturen; 2 St. Anschlüsse zur Wärmepumpe mit Schweißstutzen aus PE-100 Vollwandrohr d 63 x 5,8 mm, mit PVC-Kugelhahn Typ 21, radial ausbaubar;
Vorlaufanschlüsse: Schweißstutzen aus PE-100 Vollwandrohr mit PVC-Kugelhahn Typ 21, radial ausbaubar;
Rücklaufanschlüsse: Schweißstutzen aus PE-100 Vollwandrohr mit absperr- und regulierbarem Durchflussmengenmesser, radial ausbaubar;
Schachtabdeckung aus Guss DN 600, Lastklasse D 400 nach DIN EN 124 / DIN 1229, Prüfkraft 40,0 t, tagwasserdicht mit Verriegelung.
alle Kreisanschlüsse sind wasserdicht an der Schachtwand angeschweißt und jeweils ca. 100 mm außen überstehend.

Ausführung mit:
- Kreisanschluss d 40 x 4,5 mm

Anzahl Kreise: 12 St.
Entspricht 12 Duplexsonden
Gesamtvolumenstrom: 8,5 m3/h

Schachthöhe in mm: 850 - 1000
Durchmesser in mm: 800

angeb. Hersteller / Typ: '..................................................' vom Bieter einzutragen
Menge: 1,000 St
DIN 276/2008: 544

**1.1.150 Anbindeleitungen für Verteiler 75 x 6,8 mm**
Anbindeleitungen für Verteiler
Anbindeleitung aus PE-100-RC-Rohr (Rohr mit Schutzeigenschaften) für sandbettfreie Verlegung, schwarz, SDR 11, Nachweis der Eignung für die sandbettfreie Verlegung über FNCT nach DVS 2203-4 Beiblatt 2 (geforderte Mindeststandzeit von > 8.760 h für jede Rohstoffcharge, Prüfbedingungen: 80°C, 4 N/mm2, 2 % Arkopal N-100). Maße- und Güteanforderungen nach DIN 8074/8075. Der Rohrhersteller hat ein Qualitätsmanagementsystem nach DIN EN ISO 9001 nachzuweisen.
Lieferung als Stangen oder Ringbundware
Rohrdimension: d 75 x 6,8 mm
Menge: 70,000 m
DIN 276/2008: 544

**1.1.160 Futterrohr mit Klebeflansch**
Futterrohr mit Klebeflansch nach DIN 18533 als Aussparung für Durchdringungen. Dicht gegen drückendes und nichtdrückendes Wasser. Einsatz in noch zu erstellende Bauwerke. Geeignet für WU-Betonkonstruktionen (Weiße Wanne) und bei Anwendung von flüssig zu verarbeitenden Abdichtungen (Schwarze Wanne).
Futterrohr mit Klebeflansch nach DIN 18533,
als Aussparung für Durchdringungen,
zur Aufnahme von Dichtungseinsätzen,
Dichtigkeit gegen drückendes und nichtdrückendes Wasser, gasdicht,
geprüft nach FHRK Prüfgrundlage GE 102,
mit FHRK-Qualitätssiegel ausgezeichnet,
mit 25 Jahre Garantie,
mit Längenskala für bauseitige Längenanpassung,
mit Befestigungsösen zur variablen Fixierung in der Bewehrung,
mit beidseitigen Verschlussdeckeln,
mit Klebeflansch für das bauseitige Aufbringen einer Dickbeschichtung (KMB/PMBC) bei drückendem Wasser (W2.1-E),
Futterrohrinnendurchmesser DN 150,
Baulänge 500 mm, *
aus 100% recyceltem ABS

Hersteller / Typ: '..................................................' vom Bieter einzutragen

einschl. Kernbohrung in Kelleraußenwand aus Mauerwerk Haus C
Bohrungsdurchmesser: nach Erfordernis
Wandstärke: 400 mm
Menge: 2,000 St
DIN 276/2008: 544

**1.1.170 Ringspalt um Futterrohr schließen**
Ringspalt zwischen Futterrohr und Wandung Kernbohrung in voller Bauteilstärke (400 mm) mit Mörtel verpressen
Menge: 2,000 St
DIN 276/2008: 544

**1.1.180 Dichtungseinsatz**
Dichtungseinsatz zur Abdichtung von Durchdringungen mit Rohren und Kabel.
Dicht gegen drückendes und nichtdrückendes Wasser.
Einsatz in Futterrohr
als nichtgeteilte Dichtung,
mit Gestellringen aus Hochleistungskunststoff,
mit integrierter Drehmomentkontrolle durch selbstabscherende Spezialmuttern,
mit Elastomer-Dichtung, Dichtbreite 40 mm, aus EPDM,
Dichtigkeit gegen drückendes und nichtdrückendes Wasser, gasdicht, mit geprüfter Radondichtigkeit,
erfüllt Anforderungen nach FHRK-Standard 40,
geprüft nach FHRK Prüfgrundlage GE 101,
mit FHRK-Qualitätssiegel ausgezeichnet,
mit Umwelt-Produktdeklaration (EPD),
wartungsfreie Ausführung (kein Nachspannen erforderlich),
Außendurchmesser der Medienleitung 75 mm
Futterrohr-/Kernbohrungsinnendurchmesser 150 mm
Menge: 2,000 St
DIN 276/2008: 544

*Hinweis*
Heizwendelformteile aus PE 100-RC

Allgemeine Vorbemerkungen

Die angebotenen PE 100-RC Formteile müssen hinsichtlich der Abmessungen und Toleranzen sowie in den Güteanforderungen der DIN 16963 entsprechen. Für die Produktion der Formteile ist ein Qualitätssicherungssystem nach DIN EN ISO 9001 nachzuweisen. Die Lunkerfreiheit der spritzgegossenen Formteile ist an jeder Charge mittels Röntgenprüfung zu überprüfen. Die spritzgegossenen Formteile sind mit einem Abnahmeprüfzeugnis 3.1 nach DIN EN 10204 zu belegen. Die Heizwendelformteile aus PE 100 müssen einen eingebetteten Heizwendeldraht besitzen und der OIT-Wert (nach DIN EN 728) muss  20 min betragen. Als Systemnachweis ist eine Mindeststandzeit von 1000 Stunden im Zugversuch quer zur Heizwendelebene nach DVS 2203-4 Beiblatt 1 zu erbringen. Für den Einsatz im Bereich der Trinkwasserversorgung oder der Gasversorgung ist eine Zulassung des DVGW, für den Einsatz im Bereich Feuerlöschleitung ist eine FM-Global-Zulassung erforderlich. Bei oberirdisch verlegten Rohrleitungen muss zusätzlich eine DIBt-Zulassung vorliegen.

Die Heizwendelformteile sind mit einem Schweißcode nach ISO/TR 13950 und einem farblich abgesetzten Rückverfolgbarkeitscode nach ISO 12176-4 zu versehen. Die Abkühlzeit ist auf dem Heizwendelformteil zu vermerken.

Für die Verlegung und Montage der Rohrleitungen ist nur nach DVS 2212 oder DVGW GW 330 geschultes Personal zugelassen.

Die Verlegung hat mittels Heizwendelschweißung gemäß DVS 2207-1 zu erfolgen. Sämtliche für die Schweißung relevanten Schweißparameter sind auf Wunsch automatisch aufzuzeichnen und nach Beendigung der Schweißarbeiten dem Auftraggeber zu überreichen.

**1.1.190 Heizwendel-Muffe 40 mm**
*** Bezugsbeschreibung
Heizwendel-Muffe SDR 11, formgespritzt aus PE 100-RC, mit eingebetteter Heizwendel, zur Verschweißung von Formteilen mit verlängerten Schenkeln, nach DIN EN 12201-3 und EN 1555-3, mit DIBt-, DVGW- und FM-Global-Zulassung.
Außendurchmesser: 40 mm
Menge: 24,000 St
DIN 276/2008: 544

**1.1.200 Heizwendel-Muffe 75 mm**
*** wie Position 1.1.190
Außendurchmesser: 75 mm
Menge: 4,000 St
DIN 276/2008: 544

**1.1.210 Heizwendel-Winkel 90° 40 mm**
*** Bezugsbeschreibung
Winkel 90°, formgespritzt aus PE 100-RC, mit eingebetteter Heizwendel, nach DIN EN 12201-3 und EN 1555-3, mit DIBt-, DVGW- und FM-Global-Zulassung.
SDR-Klasse 11,
Außendurchmesser d 40 mm
Menge: 24,000 St
DIN 276/2008: 544

**1.1.220 Heizwendel-Winkel 90° 75 mm**
*** wie Position 1.1.210
Außendurchmesser d 75 mm
Menge: 4,000 St
DIN 276/2008: 544

**1.1.230 Heizwendel-Reduktion 75x63 mm**
Reduktion, formgespritzt aus PE 100-RC, mit eingebetteter Heizwendel, nach DIN EN 12201-3 und EN 1555-3, mit DIBt-, DVGW- und FM-Global-Zulassung.
SDR-Klasse 11,
Außendurchmesser d 75x63 mm
Menge: 4,000 St
DIN 276/2008: 544

**1.1.240 Heizwendel-Übergangsmuffe mit AG 63x2"**
Übergangsmuffe, formgespritzt aus PE 100-RC, mit eingebetteter Heizwendel, Außengewinde Messing oder Stahl, nach DIN EN 12201-3 und EN 1555-3, mit DVGW-Zulassung.
SDR-Klasse 11,
d 63x2" AG
Menge: 2,000 St
DIN 276/2008: 544

**1.1.250 Kugelhahn DN 50**
Kugelhahn mattverchromt, mit vollem Durchgang und Dichtungen aus PTFE, geeignet für mineralische Treibstoffe und Wasser, nicht für Gas, Gewinde nach DIN ISO 228, mit rotem Hebelgriff
Betriebsdruck PN16
Max. Mediumtemperatur (Dauerbetrieb) (°C)  120.0
Min. Mediumtemperatur (Dauerbetrieb) (°C)  -10.0
Nennweite DN50
Menge: 2,000 St
DIN 276/2008: 544

**1.1.260 Anlage füllen und entlüften**
Anlage mit Sole Ethylenglykol - Wasser - Gemisch befüllen und entlüften.
Ethylenglykol Monoethylenglykol mit Korrosionsschutzadditiven,
Mindestkonzentration Vol. 20 %
Dauereinsatztemperaturen: -30 bis +150GradC
Wassergefährdungsklasse 1 ( WGK1)
Achtung: Zugemischtes Wasser darf nach DIN2000 nicht mehr als 100 mg/kg Chlor beinhalten.
Frostschutz: -20°C
Mischungsverhältnis: 35% Ethylenglykol : 65% Wasser
Liefern und befüllen der kompletten Anlage einschließlich der Verteiler und Sammler.
Menge: 2100,000 l
DIN 276/2008: 544

**1.1.270 Trassenwarnband zur Markierung der Rohre**
Trassenwarnband
Warnband zur Kennzeichnung aller erdverlegten Anbindeleitungen, zur Vermeidung unbeabsichtigter Beschädigungen der Trasse, alterungs- und kältebeständig, Farbe Grün, mit Beschriftung „Achtung Erdwärmeleitung“
Breite 40 mm
Lieferlänge: 250 m
Menge: 1,000 St
DIN 276/2008: 544

**1.1.280 Erstellung und Dokumentation**
Erstellung und Dokumentation von Bestandsplänen, Schichtenverzeichnissen und Übergabe an den Bauherren in 3-facher Ausführung
Menge: 1,000 St
DIN 276/2008: 544

**1.1.290 Drückprüfung Sonde**
Drückprüfung
An den Sondenenden sind Manometer und Absperrvorrichtungen zur Drucküberwachung anzubringen. Diese verbleiben während der gesamten Bauzeit an den Verrohrungen und werden in einem Prüfprotokoll dokumentiert. Die Dichtigkeit jeder Sonde ist vor der Befüllung mit dem Trägermedium nachzuweisen (Prüfdruck 10 bar über 24 Stunden). Die Druck-Armaturen werden nach dem Auflegen der wasserführenden Kreise auf den Sammler/Verteiler in den Schächten zu Abholung auf der Baustelle bereitgestellt.
Menge: 12,000 St
DIN 276/2008: 544

**1.1.300 Drückprüfung Sondenanlage komplett einschl. Protokollierung**
Menge: 1,000 St
DIN 276/2008: 544

**1.1.310 Hilfestellung bei der Inbetriebnahme der Sole-Wärmepumpe**
Hilfestellung bei der Inbetriebnahme der Sole-Wärmepumpe durch den Werkskundendienst der Wärmepumpe. Einzukalkulieren sind die Fahrtkosten (1 Fahrt) und die Unterstützung bei der Inbetriebnahme der Sole-Wärmepumpe
Menge: 5,000 h
DIN 276/2008: 544

**1.1.320 Zuarbeit von Daten für die AwSV-Abnahme**
Menge: 1,000 St
DIN 276/2008: 544

#### Titel 1.2 Tiefbauleistungen

**1.2.10 Suchschachtung im Bereich vorhandener Leitungen**
Suchschachtung im Bereich vorhandener Leitungen und Kabel
Suchgräben, durch kombinierte Maschinen-/ Handschachtung ausheben, zur Freilegung von Kabeln und Rohrleitungen ab Geländeoberfläche, Tiefe ab OK-Gelände bis 1,2 m, Länge bis 1,5 m, Breite bis 0,8 m herstellen, nach örtlicher Angabe durch die Bauleitung, im Gesamtbaustellenbereich, Querschachtungen, Bodenklasse 3-5,  Massen seitlich lagern, wiedereinbauen und verdichten. Restmassen (brauchbar) sind auf der Bautrasse zwischenzulagern (Förderweg bis 500 m), Restmassen (unbrauchbar) sind nach Wahl des AN zu entsorgen mit Nachweis.
Menge: 5,000 m³
DIN 276/2008: 544

**1.2.20 Kabelleitungen jeder Art sichern**
Kabelleitungen jeder Art sichern
Kabelleitungen jeder Art, Elt- und Fernmeldekabel, freilegen und sichern gegen Bewegungen in jeder Richtung, nach Angabe des zuständigen Versorgungsträgers, einschl. Gestellung des Sicherungsmaterials. Das Freilegen hat sorgfältig und von Hand zu erfolgen. Nach Abschluß der Arbeiten sind die Kabel wieder sorgfältig mit den zu liefernden Materialen zu betten und Leitungen zu umhüllen. Abdeck- und Markierungsmaterial ist wieder aufzubringen. Alle Schäden gehen zu Lasten des Auftragnehmers.
Menge: 5,000 m
DIN 276/2008: 544

**1.2.30 Rohrleitungen jeder Art sichern**
Rohrleitungen jeder Art sichern
Rohrleitungen jeder Art, freilegen und sichern gegen Bewegungen in jeder Richtung, nach Angabe des zuständigen Versorgungsträgers, einschl. Gestellung des Sicherungsmaterials. Das Freilegen hat sorgfältig und von Hand zu erfolgen. Nach Abschluß der Arbeiten ist die Rohrleitung abzusanden und ordnungsgemäß zu verdichten.
Menge: 5,000 m
DIN 276/2008: 544

**1.2.40 Gräben für Rohrleitungen und Schachtgruben herstellen**
Boden für Gräben von Rohrleitungen und Schächte profilgerecht nach ATV Erdarbeiten DIN 18300 für die Ausbildung von Gräben sowie der Arbeitsraumbreiten nach EN 1610 ausheben und seitlich lagern, bzw. laden und zwischenlagern.
Aushubtiefe: bis 1,2 m
Bodenklasse 3-5.

Maschinenschachtung
Menge: 95,000 m³
DIN 276/2008: 544

**1.2.50 Erdmassenaushub Handschachtung, für Nachschachtungen**
Erdmassenaushub Handschachtung, jede Tiefe, für Nachschachtungen innerhalb des Rohrgrabens und unterhalb von Leitungsbestand.
Menge: 5,000 m³
DIN 276/2008: 544

**1.2.60 Planum herstellen für Gräben und Schachtbauwerke**
Planum herstellen für Gräben und Schachtbauwerke
Zulässige Abweichung von der Sollhöhe +/- 1 cm, maschinell bzw. von Hand. Verdichtung wird nicht gesondert vergütet und ist deshalb mit einzukalkulieren.
Menge: 80,000 m²
DIN 276/2008: 544

**1.2.70 Verdichtungsfähiges Material liefern und einbauen**
Als Ersatz für die nicht wieder einzubauenden Erdmassen und zur Absandung verdichtungsfähiges Material liefern frei Baustelle und in Rohrgräben bzw. Baugruben einbauen, Mengenermittlung nach Soll/Ist-Vergleich und Lieferschein, verfüllen sowie verdichten. Die erdverlegten Leitungen sind in steinfreien Erdstoff oder Sand zu verlegen und einzubetten.
Verdichtungsgrad Planum von Dpr 100 % ist nachzuweisen
Menge: 20,000 m³
DIN 276/2008: 544

**1.2.80 Verfüllen von Leitungsgräben und Baugruben**
Verfüllen von Leitungsgräben und Baugruben mit seitlich gelagertem Boden, schichtenweise verdichten, mit Nachtweis DPr mind. 97 %.
Menge: 80,000 m³
DIN 276/2008: 544

**1.2.90 Nachweis des Verdichtungsgrades mit Meßprotokoll**
Nachweis des Verdichtungsgrades mit Meßprotokoll im Bereich der Leitungsgräben
Nachweis durch Baugrundgutachter.
Menge: 2,000 St
DIN 276/2008: 544

**1.2.100 Unbrauchbare Erdmassen entsorgen**
Abfuhr und Entsorgung nicht mehr zur Wiederverwendung geeigneter Erdmassen sowie aus Bodenverdrängung, einschl. Deponiegebühr. Die Abrechnung erfolgt zum Nachweis (Übernahme- und Wiegescheine), Abfallentsorgungsanlage und Entsorgernummer.
Entsorgung nach Abfallbezeichnung: Boden / Steine
- nicht gefährlicher Abfall zur Verwertung
Abfallschlüssel : 17 05 04
Diese Leistungen sind nur auf besondere Anweisung der örtlichen Bauüberwachung auszuführen.
Menge: 20,000 m³
DIN 276/2008: 544
